# Neubau Multifunktionsgebäude Schmitzers Wiese
Angebotsaufforderung (GAEB DA XML 3.2, DA83)
Projekt: GN191425
Währung: EUR
Vergabeart: Verhandlungsverfahren
Erstellt mit: AVAPLAN, AVAPLAN win64bit 23.2.2.3201, 11.08.2026

## Zusätzlicher Text
1. Angaben zur Baustelle

Die Stadt Koblenz beabsichtigt den Bau eines neuen Multifunktionsgebäudes an der Sportanlage "Schmitzers Wiese" in Koblenz-Moselweiß. Zur Beheizung und Kühlung des Gebäudes wird unter anderem eine Erdwärmesondenanlage errichtet.

Adresse  Maigesetzweg 11, 56073 Koblenz

Gemeinde  Koblenz
Gemarkung  Moselweiß
Flur  16
Flurstück  78/10

2. Leistungsverzeichnis allgemein

2.1 Dieses Leistungsverzeichnis umfasst folgende Maßnahme
  Errichtung, Anbindung und Inbetriebnahme einer Erdwärmesondenanlage mit 8 Bohrungen je max. 150 m inkl. Herstellung der Leitungsgräben. Die Anbindung erfolgt im Tichelmann-Verfahren. Übergabepunkt / Leistungsgrenze sind die Hauptabsperrungen in den Soleleitungen innerhalb des Technikraumes.

2.2 Der Beginn der Ausführung ist vom AN rechtzeitig schriftlich mit der örtlichen Bauleitung zu vereinbaren. Es ist zu beachten, dass es zu einer Unterbrechung der Maßnahme nach Erstellung der Erdwärmesonden, Verlegung bis zum Sammelschacht, sowie Anbindung zum Übergabepunkt kommen kann, da der Neubau des Multifunktionsgebäudes ggf. erst im Anschluss beginnt. Die endgültige Anbindung und Inbetriebnahme erfolgt dann demnach zeitversetzt. Dies ist zu berücksichtigen.

2.3 Alle bisher und in der weiteren Folge getroffenen Festlegungen der ZTV sind - soweit sie kostenrelevant sind - in die Einheitspreise einzukalkulieren. Dies gilt ebenso für die Umstände, die sich aus der Baustelle und den Lagebedingungen an sich ergeben sowie Aufbau, Vorhaltezeit für die Dauer der Arbeiten und Abbau einschl. Transportkosten der zusätzlich erforderlichen Gerüste, Geräte und Hebewerkzeuge.
Dem Bieter wird deshalb angeraten, die Baustelle vor Abgabe seines Angebotes in Augenschein zu nehmen.

2.4 Die Versorgung mit Baustrom- und Bauwasser werden bauseits, kostenpflichtig vorgehalten.

2.5 Der reibungslose Ablauf der Arbeiten ist in Abstimmung mit den Sicherungsmaßnahmen und den sonstigen Arbeiten (auch anderer Gewerke) zu gewährleisten. Es ist nach den Erfordernissen in verschiedenen Arbeitsschritten vorzugehen. Die Vorgehensweise ist mit der örtlichen Bauleitung abzustimmen.

2.6 Alle Gerüste und Arbeitshilfen, die der AN zur Ausführung seiner Leistung benötigt, hat er selbst vorzusehen und die Kosten hierfür in die betreffenden Einheitspreise einzukalkulieren.

2.7 Eine Zwischenlagermöglichkeit an der Baustelle ist nur begrenzt vorhanden und für eine den Anforderungen des Baufortschritts entsprechende Logistik, ist durch den AN eigenverantwortlich Sorge zu tragen. Lagerung und Transport von Materialien auf dem Gelände etc. sind mit der Bauleitung vor Ort abzustimmen.
Feuchtigkeitsempfindliche Materialien, die zur Ausführung der Arbeiten notwendig sind und im Außenbereich gelagert werden, sind eigenverantwortlich dauerhaft trocken zu lagern und vor Feuchtigkeit zu schützen.

2.8 Es liegt in der Eigenverantwortlichkeit des AN, gefährdete Teile seiner Leistung während der Bauzeit bis zur Endabnahme und Übergabe sorgfältig zu schützen. Die Unterhaltung der Schutzmaßnahmen während der Bauzeit ist Sache des AN. Sämtliche Schutzvorkehrungen sind erst nach Anweisung durch den AG vom AN vorsichtig zu entfernen und zu entsorgen. Ebenso sind bei der Ausführung der Arbeiten angrenzende Bauteile und Gebäude zu schützen. Besonders zu beachten sind hierbei gestrichene, lackierte oder unbehandelte Oberflächen.

2.9 Der Auftragnehmer beseitigt alle Verunreinigungen und sämtliche Verpackungs-Materialien, die von seinen Arbeiten herrühren. Kommt er dieser Verpflichtung auch nach einmaliger schriftlicher Anmahnung nicht nach, werden die Verunreinigungen bzw. das Verpackungsmaterial auf seine Kosten von anderen Firmen beseitigt.

2.10 Lärmschutz/Staubschutz
Es sind vorzugsweise lärm- und staubarme Arbeitsweisen vorzusehen und möglichst lärm- und staubarme Geräte einzusetzen. Lärmintensive Arbeiten sind erst nach vorheriger Absprache mit dem Bauherren auszuführen.

2.11 Der SIGEKO wird rechtzeitig vor Beginn der Bauarbeiten einen Sicherheits- und Gesundheitsschutzplan erarbeiten und an der Baustelle aushängen. Er wird regelmäßige Begehungen der Baustelle vornehmen, das Ergebnis in Protokollen dokumentieren und verteilen. Ebenso wird u.a. ein Alarmplan und ein Flucht- und Rettungswegeplan vom SIGEKO an der Baustelle ausgehängt.

Folgende organisatorische Maßnahmen sind zu berücksichtigen:
- Rechtzeitige Abstimmung aller für das Projekt
- relevante Sicherheitsfragen mit der Bauleitung.

Der Ansprechpartner beim SIGEKO wird vor Arbeitsbeginn mitgeteilt.

Koordination aller Bauarbeiten mit den in Betrieb befindlichen Bereichen und Anlagenteilen des Bauherrn.

2.12 Steuerabzug bei Bauleistungen
Der Auftragnehmer verpflichtet sich, jede vom zuständigen Finanzamt vorgenommene Änderung in Bezug auf die vorgelegte Freistellungsbescheinigung (§ 48b EstG) dem Auftraggeber unverzüglich schriftlich mitzuteilen.

2.13 Abtretungen
Forderungen des Auftragnehmers aus diesem Auftragsverhältnis gegen den Auftraggeber (Bauherrn) können nur mit vorheriger Zustimmung des Auftraggebers (Bauherrn) nach den von diesem festgesetzten Bedingungen abgetreten werden.

3. allgemeines

3.1 Übergabe von Ausführungszeichnungen
Die Ausführungszeichnungen sind als Lichtpausen 1-fach, als Plotfile oder DWG-Datei und PDF-Datei zu übergeben.

3.2 Herstellen von Zeichnungen und Unterlagen
Der AN hat innerhalb von '12' Werktagen nach Auftragserteilung folgende Unterlagen zu erstellen und '4-fach' in Papierform zur Genehmigung vorzulegen. 'Montagepläne, Massstab 1:50, Baufristenpläne, zusätzlich als Plotfile, CAD-Daten im Format z.B.: Autocad DWG oder DXF-Datei, sowie als pdf-Datei.

3.3 Baustellenbesprechungen
Der AN hat zu den Baustellenbesprechungen, die der AG regelmäßig durchführt, einen geeigneten bevollmächtigten Vertreter zu entsenden.
Die Besprechungen finden jeweils wöchentlich und nach Anforderung statt.

3.4 Bauleitung des AN
Während der Bauausführung sind die, der Ausführung zugrunde gelegten Zeichnungen, Berechnungen und Planunterlagen vom AN an der Baustelle vorzuhalten.

3.5 Arbeitsabläufe
Der Bauablauf ist nach den Erfordernissen der Baustelle in verschiedenen Arbeitsschritten vorzusehen. Für den Baustellenverkehr sind die Zu- und Abfahrten für alle Bauzustände zu gewährleisten.

3.6 Ordnungspflicht und Sicherheit
Der AN hat die von ihm beherrschbaren Gefahren auszuschließen, für Ordnung auf seiner Arbeitsstelle zu sorgen und die Sicherheit seiner Beschäftigten zu gewährleisten.

3.7 Leistungen verschiedener Unternehmer
Treffen Leistungen mit den Leistungen anderer Unternehmen auf der Baustelle zeitlich und/oder örtlich zusammen, hat sich der Auftragnehmer mit diesen Unternehmen gemäß§6 Abs. 2 der Unfallverhütungsvorschrift "Allgemeine Vorschriften" (VBG 1 bzw. BGV A1) abzustimmen, um eine gegenseitige Gefährdung und eine Gefährdung Dritter zu vermeiden.

3.8 Montageanweisung
Für Arbeiten, die eine Montageanweisung voraussetzen (wie z. B. Gerüste, Auf- und Abbau von Maschinen etc.), muss der AN eine schriftliche Montageanweisung, die alle erforderlichen sicherheitstechnischen Angaben enthält, für seinen Leistungsumfang erarbeiten und seinem auf der Baustelle Aufsichtsführenden übergeben (siehe VBG 37 § 17 bzw. BGV C22).

Dem AG und dem Koordinator ist eine Kopie der Montageanweisung vor Beginn der Bau- und /oder Montagearbeiten zu übergeben.

3.9 Bautagesberichte
Der AN hat kalendertäglich Bautagesberichte über den Personaleinsatz, den Geräteeinsatz, die Materiallieferungen, die Arbeitsleistungen, den Arbeitsfortschritt und über besondere Vorkommnisse der Objektüberwachung vorzulegen.

3.10 Schadensfälle
Alle Schadensfälle und Unfälle sind dem AG und dem Koordinator sowie der Bauleitung unverzüglich mitzuteilen.

3.11 Umweltgefährdende Inhaltsstoffe
Die Verwendung umweltgefährdender Inhaltsstoffe sind dem Bauleiter und dem Sicherheitskoordinator rechtzeitig anzukündigen und mit ihnen abzustimmen. Alle etwaig erforderlichen behördlichen Genehmigungen hierzu sind eigenverantwortlich einzuholen und der Objektüberwachung vorzulegen.

3.12 Personal
Der AN ist gegenüber dem AG auf Verlangen nachweispflichtig, dass:
- das eingesetzte Bau- /Montagepersonal arbeitsmedizinisch untersucht wurde und für die Arbeiten auf der Baustelle tauglich ist.
- dem Leitpersonal die Pflichten des Unternehmers hinsichtlich "Ersthelfer" und "Erste-Hilfe-Leistungen" schriftlich übertragen wurden.
- die Beschäftigten die entsprechende fachliche Qualifikation aufweisen.
- der Unternehmer seinen Pflichten hinsichtlich "Arbeitssicherheit" nachkommt, indem er eine Fachkraft für Arbeitssicherheit und Sicherheitsbeauftragte beschäftigt bzw. benennt.

3.13 Verstöße gegen die Baustellenordnung
Der AG wird bei nachstehenden Verstößen gegen die Baustellenordnung sofort gebotene Maßnahmen ergreifen:
- Sämtliche Gesetzesverstöße auf der Baustelle, wie z.B. Diebstahl etc.
- Grobe Verstöße gegen den Arbeitsfrieden auf der Baustelle, wie z.B. tätliche Auseinandersetzungen, Trunkenheit etc.
- Grobe Verstöße gegen die Arbeits-, Sicherheits- und Unfallverhütungsvorschriften, welche die Gesundheit und das Leben anderer gefährden.
- Illegale Beschäftigungen von Arbeitskräften.
- Sonstige grobe Verstöße gegen die Baustellenordnung.

3.14 Notrufliste
Eine Notrufliste und Vorankündigungen werden für jeden Beschäftigten zugänglich auf der Baustelle ausgehängt.

3.15 SiGe-Plan
Der SiGe-Plan wird für jeden Beschäftigten zugänglich auf der Baustelle aufbewahrt.

3.16 Baustellenordnung
Der AN hat sich über die ausgehängte Baustellenordnung zu informieren und deren Einhaltung zu gewährleisten.

4. Bautechnik

4.1 Herstellen, Liefern und Montieren
Wenn in den Positionen nicht anders angegeben, sind alle Leistungen herzustellen, zu liefern und zu montieren.

## Erstellung Erdwärmesondenanlage
Datum: 07.08.2026
EP-Anteile: Löhne; Stoffe; Geräte; Sonstige

### Bereich 1 Erdwärmesondenanlage nach VDI 4640

*Hinweis: 1. Leistungsumfang*
1. Leistungsumfang

1.1 Leistungsumfang
Die hier beschriebenen Leistungen umfassen die fachgerechte, betriebsfertige Lieferung und Montage der nachfolgend aufgeführten Leistungen.

- Erdwärmesondenanlage gemäß VDI 4640
- Anbindung inkl. Erstellung der Leitungsgräben und Setzen eines Verteilerschachts

*Hinweis: 2. Beschreibung der EWS Anlage*
2. Beschreibung der EWS Anlage

Ziel ist das Errichten und Betreiben einer WP-Anlage (Heizen/Kühlen) auf der Basis Sole/ Wasser und geothermalen Nutzung mittels Erdsonden. Das Errichten der Erdsondenanlage ist in diesem Leistungsumfang komplett enthalten. Als Leistungsgrenze sind die Hauptabsperrungen in den Soleleitungen innerhalb des Technikraumes festgelegt.

Anlagenbeschreibung Erdsonden
Die Sonden sind als Doppel-U-Sonden aus PE-Xa auszuführen (DA 32x2,9). Insgesamt besteht das Sondenfeld aus 8 Stück Sonden mit einer Tiefe von max. 150 m, die komplett neu zu errichten sind. Das vom Bieter gewählte Bohrverfahren ist den geologischen Verhältnissen entsprechend zu wählen.
Die Sonden sind mit Abstandshaltern auszuführen und der Ringraum ist mit thermisch verbessertem Verfüllmaterial (Lambda >= 2,0 W/(mK)) zu verpressen.
Das Einmessen der Bohrpunkte erfolgt durch den AN.

Der entsprechende Antrag auf wasserrechtliche Genehmigung ist aktuell in Bearbeitung und wird nachgereicht. Die darin enthaltenen Nebenbestimmungen sind einzuhalten.

Anfallendes Bohrgut ist fachgerecht zu entsorgen. Bohrwasser ist fachgerecht und unter Einhaltung aller Bestimmungen einzuleiten. Dazu ist je Bohrung eine Reihenschaltung der Container zur Absetzung des Bohrschlamms und Klärung des Bohrwassers vorzusehen. Das Wasser ist entsprechend aus der Absetzmulde abzupumpen. Erforderliche Einleitgenehmigungen sind vor Bohrbeginn vom AN zu erbringen.

Soleverteilnetz
Die Doppel-U-Sonden sind im Tichelmann-Verfahren in einem Sammelschacht anzuschließen (16 Vor und 16 Rückläufe). Vom Sammelschacht aus wird die Hauptsoleleitung bis ins Gebäude geführt. Die Hauseinführungen für die Hauptsoleleitungen sind ebenfalls zu erstellen.

Die Summe aus dem vertikalen Einbau und horizontaler Verlegelänge zum Sammelschacht jeder einzelnen Duplex−Sonde muss die gleiche Länge ergeben (+/− 2 m), wobei die Längenangleichung und damit der hydraulische Abgleich über die Bohrmeter erfolgt. D.h. die am weitesten vom Sammelschacht entfernten Bohrungen sind im vorliegenden Fall nur bis eine Tiefe von 129 m zu teufen. Auf die hydraulische Einregulierung der einzelnen Sondenkreise mittels Tacosetter (Volumenstrombegrenzer) wird bewusst verzichtet.

Ausführung Sammelschacht:
kubischer Betonschacht mit einer Bodenplatte mit Sickerloch, in den Abmessungen 2,50 x 2,0m i. L. bis zu einer maximalen Einbautiefe von ca. 2,70 m und einer Traglast von 40 to. zu wählen. Der Unterbau ist plan und sickerfähig herzustellen. Die Einstiegsabdeckung (70x140cm) hat tagwasserdicht und verschraubbar zu sein. Die zwei Sammelbalken bestehen aus je einer Vor− und einer Rücklauf−Verteilerarmatur, sie sind in Rundbalkenform aus PE−HD DA 63x5,8 PE100 SDR17 PN10 mittels PE−Rohr− und Formteilen herzustellen, und im Stumpfschweiß- oder im Heizwendelschweißverfahren zu verbinden.
Die Vorlauf- und Rücklaufverteilung erhalten jeweils 16 absperrbare Sondenleitungs−Anschlüsse DA32. Die Rücklaufverteilung erhält zusätzlich einen Füllanschluss, sowie im Hauptrücklauf einen eingebauten 2" Microblasenabscheider mit beidseitig angeflanschter Absperr− und Trenneinrichtung. Die Verteilerpaar−Variante "gerader Verteilerbalken mit mittigem DA 63 Anschluss" wird empfohlen. Alternative, gleichwertige Lösungen sind zugelassen.
Die Verteilungen sind auf verzinkten Stahlkonsolen mit gummierten Rohrschellen an der Innenwand der Verteilerschächte zu montieren, alternative dauerhaft sichere Befestigungen sind zugelassen.

Die Ausführung aus dem Verteilerschacht erfolgt mittels PE-HD DA 63 x 4,6 mm PE 100 Rohrleitungen.

Im Technikraum werden zwei Hauptabsperrungen (Vor- und Rüclaufleitung) aus Flansch/ Gegenflansch mit je 2 Kugelhähnen an der verlegten Leitung angeschlossen. Sie bilden die Leistungsschnittstelle zum Gewerk Heizungstechnik. D.h. die in diesem Leistungsverzeichnis beschriebene Leistung endet mit den Hauptabsperrungen.

Als Rohrmaterial ist Kunststoffrohr in der Qualität PE- Xa auszuführen. Sämtliche erforderlichen Formteile und Übergangsstücke sind entsprechend zu liefern und zu montieren.

Die Verlegung der Soleleitungen erfolgt im Sandbett mit einer Sandabdeckung vom Verteiler-/Sammlerschacht zu den Bohrungen, sodass der Anschluss am Verteiler-/Sammlerbalken später am Hochpunkt angeordnet ist. Die horizontale Sondenrohrverlegung hat plan oder mit Steigung zum Sammelschacht zu erfolgen.
Über dem Sandbett wird das Trassenwarnband "Achtung Erdwärmeleitung" in ausreichendem Abstand (ca. 15 cm über den Leitungen) verlegt. Im Rahmen der Tiefbauarbeiten sind Handschachtungen an den Sonden (Herstellung der erforderlichen Biegeradien) sowie Suchschachtungen an Kreuzungspunkten erforderlich.
Die für die verwendeten Rohrleitungen (Sonden und Anbindungen) maximal zulässigen Biegeradien sind an allen Umlenkungen einzuhalten.
Die Trassenführung der Anbindeleitungen sowie der Hauptleitungen wird zwischen Auftragnehmer und der Bauleitung anhand der durch den Auftraggeber übergebenen Pläne abgestimmt.
Die tatsächlich zu fertigende Grabentiefe richtet sich nach der hergestellenten Geländeoberfläche (UK Bodenpolster +102,45 mNN) und den Einführungsöffnungen im Sammelschacht. Die Bestimmung der erforderlichen Grabentiefe und die Gewährleistung des gleichmäßigen Gefälles zwischen den äußeren Sonden und dem Sammelschacht ist Aufgabe des AN.

#### Abschnitt 1.1 Baustelleneinrichtung

*Hinweis: BE*
Baufeld
Die Trennung und Freimeldung von Versorgungseinrichtungen obliegt dem AG. Entsprechende Freimeldebescheinigungen sind vorzulegen.
Die bestehenden Gebäude und Fundamente werden im Vorfeld im Auftrag des Bauherren zurückgebaut, die entstehenden Gräben verfüllt und ein baufeldreifes Grundstück zur Erstellung der EWS hergestellt.

Baustelleinrichtung
Die Flächen für die Baustelleneinrichtung (Standort für Container für Personal, Maschinen, Entsorgung, für Baustellenfahrzeuge, etc.) sind den Örtlichkeiten anzupassen und im Vorfeld abzustimmen.

**1.1.1 vorbereitende Maßnahmen**
*** Pauschalposition
Vorbereitende Maßnahmen zur Erstellung der Geothermieanlage, z.B.:
- Ortsbesichtigung mit dem Beauftragten des Planungsbüros.
- Übernahme der Wasserrechtlichen / bergrechtlichen Erlaubnis / Genehmigung.
- Abstimmung der Bohrarbeiten mit den zuständigen Behörden (Bohranzeige etc.).
Menge: 1,000 psch

**1.1.2 Baustelleneinrichtung Hammerbohrung**
Einrichten und Räumen der Baustelle, An- und Abtransport des Bohrgerätes, An- und Abtransport der notwendigen Bohrausrüstung und Materialien.

transportieren, einrichten, vorhalten, räumen
Menge: 1,000 St

**1.1.3 Einrichten und Räumen von Lager- und Arbeitsflächen**
Einrichten und Räumen von Lager- und Arbeitsflächen inkl. An- und Abtransport und Vorhalten aller sonstiger für die Arbeiten benötigter Maschinen, Geräte und Arbeitsmittel.
Herstellen und Wiederherstellen der benötigten Arbeitswege.
Sicherung des Arbeitsbereiches.
Vorhalten einer Störfallausrüstung für Brand, Ölunfall, hydraulisch nicht abschätzbare Verhältnisse (z.B. Ateser).

Die Sicherstellung eines genügend großen Arbeitsplatzes mit festem Untergrund für ein 15to. Bohrgerät samt Hochleistungskompressor, Verpress-Station, 2-6 Spül- / und Schlamm-Mulden und Lagerfläche für das zu verbauende Material erfolgt bauseitig.
Menge: 1,000 St

**1.1.4 Baustellencontainer/ Materialcontainer aufstellen, räumen**
*** Bezugsbeschreibung
abschließbaren Baustellencontainer anliefern, aufbauen, betreiben, räumen.

Herrichten der erforderlichen Aufenthalts-/ Pausenräume des Auftragnehmers für Aufenthalt und Lagerung von Kleinmaterial und Werkzeugen entsprechend den bauaufsichtlichen Anforderungen an die Einrichtung nach der Arbeitsstättenverordnung und der Arbeitsstättenrichtlinie ASR 45/1-6, sowie den Forderungen der Berufsgenossenschaft, sowie sonst mitwirkender Behörden und Ämter.
Menge: 1,000 St

**1.1.5 Baustellencontainer/ Materialcontainer vorhalten**
abschließbaren Baustellencontainer, wie vor, vorhalten
Menge: 10,000 StWo

**1.1.6 Sanitärcontainer aufstellen - räumen**
*** Bezugsbeschreibung
Sanitärcontainer stellen, einrichten und räumen

Ausführung: doppelwandig, isoliert
Einrichtung Wasch- und Toilettenraum mit 2 Toiletten mit Handwaschbecken, für Damen und Herren getrennt, Wasserversorgung mit Kalt- und Warmwasser, 2 Urinale und 2 Duschen, einschl. der erforderlichen Installationen und Verbindungsleitungen zum Behälter der niedrigkontaminierten Abwässer.
Räume eingerichtet, einschl. Beleuchtung, einschließlich Herrichten und Räumen der Aufstellfläche, Leitungen isolieren, Stromanschlüsse, elektrisch betriebene Konvektorheizung mit Überhitzungs- und Frostschutzschaltung.

Ausreichend Tücher, Seife, Toilettenpapier sind vorzuhalten.
Die Sanitäreinrichtungen sind wöchentlich zu reinigen.
Menge: 1,000 St

**1.1.7 Sanitärcontainer vorhalten**
Sanitärcontainer, wie vor, vorhalten
Menge: 10,000 StWo

**1.1.8 Container zur Aufnahme Bohrgut**
An- und Abtransport, sowie Vorhalten von wasserdichten Containermulden (10 cbm) zur Aufnahme von Bohrgut bzw. als Spülungsmulde und Aufnahmemulde des Bohrkleins während des Bohrvorgangs mit anschliessender stichfesten Zustandsherstellung des Bohrkleines.
Je Bohrung werden mind. 4 Container für den Absetzvorgang von Bohrwasser und Bohrklein benötigt.

Die Entsorgung des Bohrguts wird gesondert vergütet.

je Container, liefern, vorhalten, räumen
Menge: 32,000 St

**1.1.9 Bohrgut Entsorgung**
Entsorgung Bohrgut, inkl. Gebühren

Nachweis über Wiegescheine
Menge: 150,000 t

**1.1.10 Bohrwasserentsorgung**
*** Pauschalposition
Die Entsorgung anfallender Bohrwässer ist mit der Unteren Wasserbehörde der Stadt Koblenz abzustimmen (Einleitung in den Kanal). Die geltenden Grenzwerte sind einzuhalten und nachzuweisen.
Ggf. anfallende Gebühren sind mit einzurechnen.
Es ist dringend zu beachten, dass 1-2 Absetzvorgänge vor Einleitung durchzuführen sind, um eine Verschlammung des Entwässerungskanals zu vermeiden.
Menge: 1,000 psch

**1.1.10.1 Auf- und Abbau der vollständigen Bohranlage je Bohrpunkt**
Auf− und Abbau der vollständigen Bohranlage über dem jeweiligen Bohransatzpunkt einschließlich Zwischentransport zum nächsten Bohransatzpunkt innerhalb eines Objekts bis 100 m.

aufbauen, einrichten, umsetzen
Menge: 8,000 St

**1.1.10.2 Koordination mit Fremdgewerken**
*** Pauschalposition
Koordination des Gewerkes Geothermie mit den Gewerken Heizung und sonstige bezüglich Terminabstimmung, Koordinationsgespräche während der Bauphase nach Erfordernis inkl. Protokollen zum Abstimmungsergebnis
Menge: 1,000 psch

**1.1.10.3 Montageplanung**
*** Pauschalposition
Montageplanung, Zeichnungserstellung für den Verteiler (Schacht+Balken) inkl. zweier Korrekturläufe und Übergabe der Zeichnungen im CAD Format (*.dwg oder *.dxf), sowie als pdf-Datei.
Menge: 1,000 psch

#### Abschnitt 1.2 Bohrarbeiten und Ausbau

*Hinweis: Hinweis*
Hinweis

Es gelten die Richtlinien der VDI 4640, ggfs. zusätzlich ergänzende Auflagen der wasserrechtlichen Erlaubnis.

**1.2.1 Bohrung - Hammerbohrung**
*** Bezugsbeschreibung
Herstellen Erdwärmesondenbohrungen (8 Stck. à 150 m) mit einem auf die Geologie abgestimmten Bohrverfahren bis zu einer Endteufe von max 150 m, Bohrdurchmesser 208 mm bis zur Endteufe.
Herstellung der Bohrung in den Bodenklassen 1 bis 7.

Schutz-/ Hilfsverrohrung bis zum sicheren Erreichen standfesten Gesteins. 10 m sind einzukalkulieren.

Die wasserrechtliche Genehmigung wird fristgerecht eingeholt, der AN erhält eine Kopie nachdem der Auftragszuschlag erteilt wurde.

Angabe des Bohrverfahrens und der eingesetzten Anlage: '...............................................................................................................................................................................................................................................................................................................'

einschließlich folgender und der erforderlichen Nebenleistungen.
Menge: 1200,000 m

**1.2.2 Schutzverrohrung**
Ein- und Ausbau von Schutzverrohrung in geologischen Übergangsbereichen oder bei starker Überdeckung in nicht standfesten Böden

Schutz-/ Hilfsverrohrung bis zum sicheren Erreichen standfesten Gesteins. 10 m sind einzukalkulieren.
Menge: 1120,000 m

**1.2.3 Erdwämesonden**
Erdwärmesonden
Lieferung und schonender Einbau einer Trinkwasser-gefüllten PE-HD-Duplex-Sonde 32 x 2,9 mm x 150 m, Qualität PE100 SDR 11 PN16, alternativ PE-HD100Rc, den Prüfrichtlinien HR 3.26 nachweislich entsprechend, einschließlich Lieferung und Einbau / Montage, sowie horizontaler Verlegung bis zum Sammelschacht:
1 St. Gewicht zur Auftriebssicherung (bei Bedarf)
1 St. Zentrierstange Stahl D 25 mm x L 3,0 m
1 St. Injektionsrohr PE-HD 32 x 2,9 mm x 150 m
1 St. Injektionsrohr PE-HD 32 x 2,9 mm x 75 m
1 St. Injektionsrohr PE-HD 32 x 2,9 mm x 25 m

Fabrikat '...................................................................'

Druckprüfung
Druck- Dichtigkeitsprüfung der Duplex- Sonde gemäß VDI 4640, Bl.2 Ziffer 5.2.2+5.2.3 vor dem Einbau durch Wasserbefüllung und 15 bar Druckbeaufschlagung, nach dem Einbau- und Verpressvorgang durch 3 bar Druckbeaufschlagung.
Montage einer Druckhaltesicherung mit integriertem Manometer für den ca. 10-tägigen Anhärtungs- / bzw. Erstarrungszeitraum der Verpress-Suspension.

Überreichung der digitalen Druckprüfberichte an die Fachbauleitung.
Menge: 1200,000 m

**1.2.4 Ringraumverpressung**
Verpressung des Ringraumes der Bohrung durch das Kontraktorverfahren vom Sondenfuß bis GOK mit einer Dämmer-Suspension mit hoher Frost-Tau-Wechsel-Beständigkeit.
Die Verfüllung ist sorgfältig und schonend bei minimalem Injektionsdruck über das Injektionsrohr Nr. 1, bei Bedarf zusätzlich über das Injektionsrohr Nr. 2, durchzuführen.

Die Suspension ist zudem so dickflüssig herzustellen, dass wenig Verluste durch das Eindringen in Klüfte und Hohlräume erreicht wird.
Übersteigt der Bedarf an Verpressmaterial das zweifache des Ringraumvolumens, so ist umgehend die „Untere Wasserbehörde“ zu benachrichtigen.
Die Daten des Verpressvorganges wie Menge, Druck und Verpresszeit sind mit einem integrierten Datenerfassungsgerät aufzuzeichnen und dem Bohr- und Ausbauprotokoll hinzuzufügen und digital zu übergeben.

Für die Qualität des Verpress-Trockenbaustoffes und die Verarbeitung gelten die nachstehend zu erfüllenden Regeln:

Material:
- hydraulisch erhärtendes Fertigprodukt zur Ringraumschließung und Abdichtung von Erdwärmesonden,
- thermisch verbessert
- hohe Wärmeleitfähigkeit, mind. 2,3 W/mK
- gute Frostbeständigkeit
- Kohlensäure-, Salzwasser- u. Sulfatbeständig
- zugelassen für Trinkwasserschutzgebiete
- Suspensionsdichte > 1,4 kg / dm³
- mechanische Festigkeit > 10,0 N/mm²
- dauerhaft wasserdicht
- gute Umweltverträglichkeit

Verarbeitung:
Das Produkt wird als Trockenbaustoff mit der von dem Hersteller vorgegebenen Wassermenge versetzt und in einem Kollodial-Mischsystem zu einer homogenen Suspension vermischt.
Die Verarbeitungshinweise in den technischen Merkblättern des Herstellers sind zu beachten.
Anschließend erfolgt die Injektion der Suspension über das / die Injektionsrohr/e.
Das / die Injektionsrohr/e verbleibt / verbleiben nach dem Verpressvorgang im Zentrum des Sondenbündels.
Das Injektionsrohr muss zum Abschluss der Verpressarbeiten auf der gesamten Einbaustrecke einen lückenlosen Suspensionsinhalt aufweisen.

zugelassener Verpress-Material-Lieferant / Fabrikant Verpress-Trockenbaustoff: '.....................................................................................................'
Menge: 1200,000 m

**1.2.5 horizontaler Sondenrohrschutz**
Lieferung von biegsamem PE−Kabuflex−Schutzrohres mind. Rohrklasse DN50 (Da 50mm + Di 40mm). Einzug des Sondenrohres in das DA 63 Kabuflex−Schutzrohr, zum Schutz vor mechanischer Belastung und zur thermischen Isolierung.

liefern und montieren
Menge: 400,000 m

#### Abschnitt 1.3 Anbindung und Verteiler

**1.3.1 Rohrgraben und Verlegung im Sandbett**
Rohrgrabenaushebung auf nicht überbautem Gelände bis zu einer Tiefe von 1,5 m, Schachtungsbreite 1,5 – 2,5 m, entsprechend DIN EN 1610 "Maschinenschachtung mit teilweiser Handschachtung" zur Aufnahme der in Schutzrohre verlegten Sondenleitungen (Bohrpunkt - Verteiler und Verteiler - Hauseinführung).

Der ausgehobene Boden ist zu entsorgen. Die Entsorgung wird gesondert vergütet.

Hinsichtlich der Rohrgrabenausführung gilt zudem die DIN 4124 „Baugruben und Gräben“.
Für die Schachtarbeiten ist Bodenklasse 3 – 5 „ Mittelschwer lösbare Böden“ nach DIN 18300 zu berücksichtigen.
Es sind entsprechende Verbauelemente zu berücksichtigen, zu verwenden und einzukalkulieren.

Sandbettherstellung im Leitungsgraben (ca. 15 cm Höhe).

Verlegung der im Schutzrohr geführten Sondenleitungen.

Sandabdeckung der Sondenleitungen herstellen.

Trassenwarnband-Verlegung ("Achtung Erdwärmesonde") ca. 15 cm über den Sondenleitungen in der Sandabdeckung.

Rohrgrabenverfüllung mit geeignetem RC-Material, lagenweise Verdichtung der verbleibenden Grabenhöhe bis zum Rohplanum. Grobplanum herstellen.

Vorsichtige Bauweise (ggfs. Handschachtung) in Kreuzungsbereichen mit anderen Leitungen ist in den Einheitspreisen mit einzuberechnen.
Menge: 50,000 m

**1.3.2 Herstellen Baugrube für Verteilerschacht**
Herstellung Baugrube für Verteilerschacht

Maße Grundfläche 2,50 x 2,00 m zzgl. Arbeitsraum 2,0 m

Tiefe max. 2,70 m abhängig von hergestellter Oberfläche

Böschungswinkel <60°
Menge: 18,000 m²

**1.3.3 Verteilungsgehäuse als kubischen Fertigteil- / Aufbauschacht**
Verteilungsgehäuse als kubischen Fertigteil- / Aufbauschacht L2,5 x B2,0m x H1,9m i. L. (Außenmaße L2,8xB2,3xH2,4m), in Beton C35/ 45 DIN 1045 mit Schachtabdeckung nach DIN EN 124 u. DIN1229 Klasse D400, verfugt mit zugelassenem Schachtbaumörtel,

bestehend aus:
  1 Bodenplatte mit Sickerloch
  4 Zwischenrahmen, ges.1,80m hoch
  1 Deckenplatte mit Einstiegsöffnung 1,4/0,7m i. L., 25cm stark
Schachtabdeckung 1,4/0,7m bestehend aus:
  1 Deckelrahmen 12cm hoch
  1 Deckel mit Betonfüllung ohne Entlüftung,
  tagwasserdicht und verschraubbar
  Klasse D400

Typ Mönninghoff, oder gleichwertig, liefern,

Herstellung Unterbau nach DIN, Fachbericht 101 für Einwirkungen aus Straßenverkehr (max. 120KN Radlast) herstellen.
Menge: 1,000 St

**1.3.4 Schachtbauelementen Einstiegsöffnung**
Lieferung und Montage von Schachtbauelementen zur Erreichung des Straßenniveaus zur Erstellen der Einstiegsöffnung des Verteilerschachts von OK Schacht bis Pflasterfläche
Menge: 1,000 St

**1.3.5 8-fach Soleverteiler**
Ausführung im Sammelschacht:
Herstellen von 2 Sammelbalken bestehend aus aus je einer Vor− und einer Rücklauf−Verteilerarmatur, sie sind in Rundbalkenform aus PE−HD DA 63 x5,8 PE100 SDR17 PN10 mittels PE−Rohr− und Formteilen herzustellen, und im Stumpfschweißverfahren oder im Heizwendelschweißverfahren zu verbinden.
Die Vorlauf- und Rücklaufverteilung erhalten jeweils 16 absperrbare Sondenleitungs−Anschlüsse DA32. Die Rücklaufverteilung erhält zusätzlich einen Füllanschluss, sowie im Hauptrücklauf einen eingebauten 2" Microblasenabscheider mit beidseitig angeflanschter Absperr− und Trenneinrichtung. Die Verteilerpaar−Variante "gerader Verteilerbalken mit mittigem DA63 Anschluss" wird empfohlen. Alternative, gleichwertige Lösungen sind zugelassen.
Die Verteilungen sind auf verzinkten Stahlkonsolen mit gummierten Rohrschellen an der Innenwand der Verteilerschächte zu montieren, alternative dauerhaft sichere Befestigungen sind zugelassen.
Menge: 1,000 St

**1.3.6 Herstellen Sondenrohrleitungen DA63 Hauseinführung / Übergabepunkt im Gebäude**
Lieferung der horizontalen PE-HD DA63 x 4,6 mm PE100 SDR11 PN16 Rohrleitung Verteilerschacht bis Hauseinführung bzw. Übergabepunkt im Gebäude).
Bei Verlegung unterhalb des späteren Gebäudes sind gerade PE-Stäbe ohne Schweißverbindungen zu verwenden.

Fachgerechte Verbindungsherstellung mit dem Ende des vertikalen Sondenrohres durch das Heizwendelschweißverfahren unter Hinzunahme einer zugelassenen Heizwendelschweißmuffe in entsprechender Größe unter Beachtung der DIN 16960-1-Schweißen von thermoplastischen Kunststoffen und der Beachtung der DVS Richtlinien 2207 bzw. 2207-1.
Dichtigkeitsprüfung durch Wasserbefüllung und 3 bar Druckbeaufschlagung vor der Leitungsverlegung, Druckhaltezeit 10 min., Wartezeit 60 min. gemäß DIN V4279-7 Ziff. 2.2 – Ziff. 2.2.3, Dokumentation

Die Rohrleitungen im Gebäude bis zum Übergabepunkt im Gebäude sind fachgrecht zu dämmen.

liefern, schweißen, prüfen, dokumentieren
Menge: 14,000 m

**1.3.7 Dichtung Hauseinführung**
druckwasserdichte Dichtung D = 125 mm zur Hauseinführung inkl. Kernbohrungen / Wandöffnungen, liefern und einbauen.
Menge: 2,000 St

**1.3.8 Herstellen Übergabepunkt / Hauptabsperrventile**
Herstellen Übergabepunkt (Hauptabsperrventile je Vor- und Rücklaufleitung mit 2 Flanschdichtungen DA63 und 2 Kugelhähnen 63-63

inkl. fachgerechter Dämmung der im Gebäude liegenden Zuleitungen.
Menge: 1,000 St

**1.3.9 Sand zur Sandbetterstellung und zur Abdeckung von Sondenleitungen etc. liefern**
Sand, Kabelverlege- oder Mauersand in einer Rundkornqualität, Körnung 0-2 mm zum Sandbett und zur Sandabdeckung der Sondenleitungen in den Rohrgräben Bohrpunkte – Verteiler und Verteiler - Hauseinführung, sowie unter dem Verteilerschacht.

nur liefern.

Abrechnung auf Nachweis
Menge: 205,000 t

**1.3.10 RC-Baustoff (Betonabbruch/Mischabbruch) zur Abdeckung der Sondenleitungen und Verteilerschacht liefern**
Liefern RC-Baustoff (Betonabbruch/Mischabbruch) für Abdeckung der Sondenleitungen in den Rohrgräben (Bohrpunkte – Verteiler und Verteiler - Hauseinführung), sowie um den Verteilerschacht und um eine hohe Standfestigkeit (z.B. bei Leitungszonen oder als Frostschutz) zu gewährleisten. Der RC-Baustoff muss den technischen Lieferbedingungen TL Gestein-StB entsprechen und frei von schädlichen Verunreinigungen sein. Die Verdichtung ist gemäß ZTV E-StB durchzuführen.

Abrechnung auf Nachweis
Menge: 205,000 t

**1.3.11 Entsorgung Bodenaushub (unbelastet)**
Die auszuführende Leistung umfasst die fachgerechte Abfuhr und Entsorgung von unbelastetem Bodenaushub (Z0/Z0* bzw. BM/BG 0/0* bis BM/BG F0*). Der Bodenaushub fällt im Zuge der Erdarbeiten (Rohrgrabenerstellung, Verteiler) auf der Baustelle an und ist vom Auftragnehmer ordnungsgemäß aufzunehmen, zu verladen, zu transportieren und einer geeigneten Verwertungs- oder Beseitigungsanlage zuzuführen.

Leistungsumfang:
 -  Aufnahme und Verladung des Bodenaushubs
 -  Transport zur zugelassenen Verwertungs- oder Entsorgungsanlage
 -  Entsorgung/Verwertung gemäß KrWG, DepV und LAGA-Richtlinien
 -  Bereitstellung aller erforderlichen Nachweise (z. B. Wiegescheine, Entsorgungsnachweise)
 -  Einhaltung aller gesetzlichen Vorgaben, insbesondere hinsichtlich Staub- und Emissionsschutz

Abrechnung auf Nachweis, Wiegeschein
Menge: 440,000 t

**1.3.12 Soleflüssigkeit**
Sole als Wärmeträgermedium einfüllen bei einer Konzentration von -20°C nach VDI 4640 liefern, Solekreislauf spülen, befüllen und entlüften inkl. Druckprobe nach VDI 4640 und inkl. 20 Liter Fertiggemisch zum Nachfüllen.

Angabe Fabrikat '.........................................................................'
Menge: 3400,000 l

**1.3.13 Begleitung der Inbetriebnahme**
Begleitung der Inbetriebnahme durch Fachpersonal (1 Person).
Inkl. Befüllen und Entlüften der Ersondenanlage nach Fertigstellung der Heizungsanlage mit ca. 40 Liter Sole.
Einweisung des Betriebspersonales.
Menge: 1,000 St

#### Abschnitt 1.5 sonstiges

**1.5.1 Dokumentation**
*** Pauschalposition
Durchführung der Dichtigkeitsprüfung an den eingebauten Erdwärmesonden.
Erstellen der Bestands- und Dokumentationsunterlagen.
Menge: 1,000 psch

#### Abschnitt 1.6 Arbeiten zum Nachweis

*Hinweis: Zusatzarbeiten*
Die nachfolgenden Stundenlohnarbeiten sind der Zahl nach unverbindlich und erfolgen zum Nachweis und ausschließlich nach Beauftragung durch den Auftraggeber. Ohne Beauftragung und Bestätigung durch den Auftraggeber sind diese Leistungen nicht auszuführen.
Die Abrechnung erfolgt zum Nachweis für jede angefangene Stunde.

Sie werden berechnet einschließlich Lohn− und Gehaltskosten und Gemeinschaftskostenanteilen einschließlich Auslösung der Sozialkassenbeiträge und vermögenswirksamer Leistungen sowie aller sonstigen Lohn− und Gehaltsnebenkosten.
Für eventuell erforderliche Mehrarbeiten, welche in diesem Leistungsverzeichnis nicht aufgeführt sind, gelten die nachstehend aufgeführten Stundenlohnsätze, wenn sie von der Fachbauleitung angeordnet und täglich als Tagesrapportbericht der Fachbauleitung vorgelegt und unterschrieben werden.
In die nachstehenden Stundenlöhne sind alle Lohnnebenkosten (Auslagen, Reisekosten, etc.) und Unternehmerzuschläge einzurechnen.

**1.6.1 Kolonnenstunden für Stillstandszeiten**
Kolonnenstunden für Stillstandszeiten, die nicht durch den Auftragnehmer verschuldet wurden.
Menge: 10,000 h

**1.6.2 Bohrmeister / Bohrgeräteführer**
Menge: 10,000 h

**1.6.3 Bohrhelfer**
Menge: 10,000 h

**1.6.4 Bohrgerät ohne Bedienung**
Menge: 10,000 h
